# Vorsatzbalkone
Angebotsaufforderung (GAEB 90, DA83)
Währung: EUR

## Vorsatzbalkone, MH Goetheplatz 3 u. Bürg
Datum: 06.06.25

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
BESONDERE TECHNISCHE VORBEMERKUNGEN

1.  Allgemeines

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

Artenschutz an Gebäuden
Vor und während der Durchführung von Gerüst-, Fassaden-
oder Dacharbeiten ist durch den AN zu überprüfen, ob
durch die beabsichtigten und beauftragten Maßnahmen
evtl. gebäudebewohnende Tierarten wie z.B. Mauersegler,
Fledermäuse, Schwalben u. A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

1.1. Für Angebot, Lieferung und Abrechnung gelten neben
dem Leistungsverzeichnis und
  der VOB:
       - die zusätzlichen Vertragsbedingungen des
AG(Z-VOB/B)
       - die Bestimmungen der Gerüstbauordnung
       - VOB Teil C, DIN 18299, Allgemeine Regelungen
für Bauarbeiten jeder Art
       - VOB Teil C, DIN 18451, Gerüstarbeiten
       - VOB Teil C in sämtlichen Gewerken, die zur
Erstellung der Vorsatzbalkone erforderlich
  sind.
       - DIN-Normen, VDE-und VDI-Richtlinien
       - Vorschriften der zuständigen Behörden (z.B.
Bauaufsicht, Gewerbeaufsicht,
  Brandverhütung, TÜV, Berufsgenossenschaften
u.a.)
       - TRGS 519
       - Baustellenverordnung
       - Technische Regeln für die Verwendung von
absturzsichernden Verglasungen (TRAV)
  ETB-Richtlinien

  Die Festlegungen des jeweiligen
Werkstoffherstellers. Die Werkstoffe müssen den
  geforderten Bedingungen der
Leistungsbeschreibung entsprechen.

  Bei auftretenden Widersprüchen bei o. a.
Bestimmungen sind diese dem AG
  anzuzeigen. Vor Ausführungsbeginn ist eine
Vereinbarung mit dem AG
  herbeizuführen.

1.2  Gemeinsame Ortsbesichtigungen finden nur in
Ausnahmefällen statt. Der Bieter hat
  sich selbst an der Baustelle ausreichend zu
informieren.

1.3  Die Arbeiten werden in bewohnten Häusern
ausgeführt, das bedingt einen
  entsprechend rücksichtsvollen Umgang mit den
Mietern des Hauses.

1.4  Bodenflächen und angrenzende Bauteile in den
Wohnungen, im Bereich der
  auszuführenden Arbeiten, sind durch Folie o. ä.
zu schützen.

1.5  Baustoffe und Bauteile dürfen nicht in den
Treppenhäusern und auf Verkehrsflächen
  gelagert werden.

1.6  Der Auftragnehmer ist verpflichtet, bei Verdacht
auf Schadstoffen in Bauteilen,
  insbesondere bei Abbrucharbeiten an
Balkonanlagen, diese dem zuständigen
  Bauleiter vor Beginn der Arbeiten, zu melden.
Vor  Weiterführung der Arbeiten ist die
  schriftliche Zustimmung vom AG einzuholen.

1.7  Der Auftragnehmer ist verpflichtet, andere
Gebäude- schäden, die durch Ausführung
  seiner Leistung entstanden sind, unverzüglich
dem zuständigen Bauführer  zu
  melden. Die durch Verschulden des AN
entstandenen Schäden sind zu seinen
  Lasten zu beheben.

2.  In den Einheitspreisen sind enthalten:

2. 1  die Schuttabfuhr einschl. Kippgebühr in allen
Positionen,

2. 2  die rechtzeitige Benachrichtigung der
Wohnungsinhaber über den beabsichtigten
  Arbeitsbeginn durch Treppenhausaushang,

2.3  Gestellen und Vorhalten, Um-und Abbau aller
erforderlichen Arbeits- und
  Schutzgerüste, Absperrungen, Warnschilder und
dergleichen.
  Die Mitbenutzung der Gerüste ist eventuell
weiteren mit Reparaturarbeiten
  beschäftigten Firmen kostenlos zu gestatten.

2. 4  Kosten für Wasser- und Stromentnahme.
  Sofern auftragsbedingte Anschlüsse zur
Verfügung gestellt werden,
  hat der AN auf seine Kosten Zwischenzähler zu
installieren und die
  Anfangs-und Endstände gemeinsam mit der
Bauleitung abzulesen.
  Die gemessenen Verbräuche werden von der
Schlußrechnung abgehalten.

2. 5  sämtliche Lieferungen und Leistungen, die zur
sachgemäßen Herstellung der
  Arbeiten erforderlich sind, jedoch im
Leistungsverzeichnis nicht besonders erwähnt
  sind, wie z. B. Fahrt- und Transportkosten,
Standgebühren, Kosten für die
  Benutzung von Straßen und Gehwegen oder anderen
Flächen als
  Baustellengelände und dergleichen.

2. 6  das tägliche Säubern der Arbeitsstelle und
Abfahren des gesamten anfallenden
  Bauschuttes bei Arbeitsschluß, Bauschutt darf
grundsätzlich nicht im Gebäude
  gelagert werden. Schutt, der andere Handwerker
behindert, wird von der Bauleitung
  auf Kosten des Verursachers von Dritten
beseitigt.

2. 7  nach Beendigung der Arbeiten sind alle Flächen,
evtl. nach den Anweisungen des
  Tiefbauamtes, in den ursprünglichen Zustand  -
einschl. der Plattierung - zu
  bringen.

2.9  die Kosten für Aufenthalts- und Lagerräume, falls
diese nicht vom Auftraggeber
  gestellt werden.

2.8  Erforderliche Straßenabsperrrung einschließlich
sämtlicher Gebühren für
  Sondernutzung der Grundstücke Dritter.

2.9  Zur Absicherung eventueller Ansprüche von dritter
Seite sind anfänglich
  vorhandene Mängel ( Gebäudeschäden, Gehwege,
öffentl./privat u.ä.)
  vom AN zu dokumentieren unf fotografieren.
Sofern auf Grund fehlender,
  mangelhafter Dokumentation anfänglich
vorhandene Mängel nicht nachgewiesen werden können, sind diese Schäden zu
Lasten des AN zu beseitigen.
  Die  Dokumentation und Fotos sind dem AN
kostenlos zu hinterlassen.

 2.10  Absichern der Baustelle während des Abbruchs
gegen Staubbelästigung
  Verschmutzung der Nachbargebäude bzw.
gegenüberliegenden Gebäude) und
  gegen herabfallende Bauteile durch Gerüste,
Abplanungen und ähnliches. Für
  durch nicht  ausreichendes Absichern
entstandene Folgeschäden ist der
  Auftragnehmer allein haftbar und er hat
umgehend für eine Beseitigung dieser
  Schäden  zu sorgen

2.11  Der Auftragnehmer  muß für selbstverschuldete
Schäden eine angemessene
  Betriebshaftpflichtversicherung für Personen-
und/oder Sachschäden oder
  daraus resultierende Vermögensschäden
abgeschlossen haben. Der Auftraggeber
  behält sich vor, eine Bestätigung der
Versicherungsgesellschaft vorlegen zu
  lassen.

 2.12  das Schützen der Gehwege (z. B. Überfahrt aus
Stahlplatten) und angrenzender Gebäude

*Hinweis*
Leistungsverzeichnis über Vorsatzbalkone

Gewerk :  Vorsatzbalkone

Bauort:

Planung und Bauleitung:
  Covivio Immobilien GmbH
  Essener Str. 66, 46047 Oberhausen

Angebot über: Vorsatzbalkone und Balkongeländer

Ausführungzeitraum: 01.09.2025 - 31.01.2026, der
Fertigstellungstermin ist zwingend einzuhalten

Vor Angebotsabgabe wird eine eigenständige Besichtigung
der
Gebäude und der Bauumfeldes empfohlen. Gemeinsame
Ortsbesichtigungen finden nicht statt. Der Bieter
hatsich selbst an der Baustelle ausreichend zu
informieren.
Vor Angebotsabgabe wird eine eigenständige Besichtigung
der
Gebäude und der Bauumfeldes empfohlen. Gemeinsame
Ortsbesichtigungen finden nicht statt. Der Bieter hat
sich selbst an der Baustelle ausreichend zu
informieren.

An den Gebäuden
Mülheim, Goetheplatz 1
Goetheplatz 3, Bürgerstr. 1,
die Baumaßnahmen an allen Gebäuden werden in einem
Bauabschnitt ausgeführt.

Es werden energetische Modernisierungsmaßnahmen
durchgeführt. Folgende Maßnahmen werden ausgführt:
WDVS, Balkonsanierung inkl. neuer Balkongeländer,
Elektroarbeiten, Erneuerung der Tür- und
Fensteranlagen, Dacharbeiten u.weiteres.

Die gesamte Bauzeit für alle Gewerke beträgt ca. 10
Monate

Die Gerüste werden allen Gewerken zur Nutzung zur
Verfügung gestellt, sowie Sanitärcontainer und
Baustellen WC.
Materialtransporte sind nicht enthalten und sind in die
EP einzukalkulieren. Schutz der Arbeiten vor
Unfallgefahren, Witterungseinflüssen und Diebstahl sind
durch den AN sicherzustellen.
Während der Bauzeit ist die Baustelle in einem sauberen
Zustand zu halten und regelmäßig aufzuräumen.

Wasser und Baustrom  werden bauseits im Bereich des
Baufeldes an einem zentralen Punkt kostenlos zur
Verfügung gestellt. Zuleitungen zu den
Verbraucherstellen sind selbständig herzustellen und
vorzuhalten.

Aufmaßtermine, Ausführungstermine in den Wohnungen u.
anderen Mieteinheiten, sind eigenständig vom AN mit den
Mietern zu vereinbaren (per Aushänge o. persönlichen
Mieterkontakt). Kontaktdaten der Mieter können für die
Dauer der Maßnahmen zur Verfügung gestellt werden. Die
vereinbarten Termine sind zuverlässig / verbindlich
einzuhalten.

Materiallagerflächen werden bei der Baubesprechung vor
Baubeginn bei der gemeinsamen Begehung mit der BL
festgelegt. Ein Plan zur Lagerung von Materialien ist
14 Tage zuvor der Bauleitung vorzulegen.

Feuerwehrzufahrten und Stellflächen (falls vorhanden):
Die Feuerwehrzufahrten und Abstellflächen gem. des
beiliegenden Lageplanes dürfen für die
Baustelleneinrichtung nicht genutz werden. Diese
Bereiche sind ständig freizuhalten.
Kurzfristige Nutzung für Materiallieferung, Be- und
Entladen ist zulässig.

Das Aufmaß und die Rechnung ist hausweise zu gliedern
und zu unterteilen. Dem Aufmaß ist eine Mieterliste
bzw. eine Liste über die Mieteinheiten beizufügen,
anhand dessen die einzelnen Leistungen/ Pos. aus dem LV
(mit Pos. Nr.) den jeweiligen Mieteinheiten zugeordnet
werden können.

*Hinweis*
Vor Beginn der Maßnahme ist die Statik einzureichen

*Hinweis*
Vor Beginn der Arbeit ist Baugrund mit den in der
Statik getroffenen Annahmen abzugleichen.

### Bereich 1 Baustelleneinrichtung

#### Abschnitt 1.1 Text nicht vorhanden !

**1.1.10 WC-Kabine**
WC-Kabine für die Nutzung für die Nutzung aller am
Bau beteiligten Firmen liefern, aufstellen, vorhalten
und
nach Abschluß aller Arbeiten abtransportieren.
Fabrikat: Dixie o.ä.
Pro Woche
Menge: 1,000 PSCH

**1.1.20 Einrichten der Baustelle**
Einrichten der Baustelle für alle im
Leistungsverzeichnis angegebenen
Leistungen,
sowie das Herrichten eines gesicherten
Materiallagerplatzes, derGestellung der
Aufenthaltsräume für die Beschäftigten
des Auftragnehmers.
WC-Kabine für die Nutzung aller am Bau
beteiligten Firmen, auch über
die eigene Nutzungsdauer hinaus, liefern, aufstellen,
vorhalten
und nach Abschluß aller
Arbeiten abtransportieren
Fabrikat:  Dixie o.ä.

Der AN ist ebenfalls für die ausreichende
Stromversorgung, einschl.
aller dazugehörenden Leistungen, verantwortlich. Die
Stromversorgung ist nach den geltenden VDE-Vorschriften zu
errichtenund
in ihrem Umfang so auszulegen, daß Sie während der
gesamten
Baumaßnahme für alle daran beteiligten Gewerke
ausreichend ist.
Nach Fertigstellung der Maßnahme und Freigabe durch den
Bauleiter
des AG ist der Bauanschluß durch den AN ordnungsgemäß
zurückzubauen.
Menge: 1,000 PSCH

### Bereich 2 Vorsatzbalkone Goethplatz 3 und Bürgerstr. 1

#### Abschnitt 2.1 Vorsatzbalkone und Balkongeländer

**2.1.10 Prüffähige Statik und Nachweis der Standsicherheit des Baugrundes**
Prüffähige Statik

Eine Werkplanung der Balkonanlagen einschl. der
dazugehörigen Balkonfundamente ist mit einer
dementsprechenden  objektbezogenen  und  prüffähigen
Statischen  Berechnung mitzuliefern und somit
Auftragsbestandteil.
Alle Bauteile der Balkonanlagen sind entsprechend der
Statischen  Berechnung  ausreichend  zu
dimensionieren,  um  die  Kriterien  einer
evtl.geforderten bauordnungsrechtlichen Prüfung der
Statischen Berechnung der Balkonanlagen zu erfüllen.

Ermittlung und Dokumentation der vorhandenen
Konstruktion des Gebäudes, der Baustoffe und deren
statisch relevanten Werte sowie
die Erstellung der bauantragsgerechten Statik
zur Vorlage beim AG
Die Dokumentation ist Bestandteil der statischen
Berechnung.
Die Statik umfasst unter anderem folgende
Anforderungen:

1. Übereinstimmung mit der DIN 1055
2. Dübellasten der Wandverankererung aus
Horizontallasten. ggf. Vertikallasten sind inklusive
eventueller Versatzlasten nachzuweisen.
3. Dübelauswahl ist für verschiedene Gebäudearten und
Wandaufbauten nachzuweisen
4. Nachweis der Verankerung der Geländerpfosten
5. Nachweis der reduzierten Schweißnahtspannungen bei
geschweißten Konstruktionen.
6. Für die  ausgeschriebenen Umwehrungen ist ein
prüffähiger Standsicherheitsnachweis vorzulegen,
insbesondere ist die Gebrauchtauglichkeit der
linienförmig gelagerten Glasfüllungen unter allen
Lastfällen ist
nachzuweisen.
Bei den rechnerischen Nachweisen sind alle für die
Verglasungen und für die Halterungen wesentlichen
Einflüsse durch hinreichend genaue Rechenmodelle zu
erfassen.
Pro Feld ist ein Blumenkasten vorgesehen.Diese Lasten
sind statisch entsprechend zu berücksichtigen.

Die o.a. prüffähigen Unterlagen sind dem Prüfstatiker
und dem Bauleiter 14 Tage nach Beauftragung vorzulegen.
Menge: 1,000 PSCH

**2.1.20 Balkontür-Sicherung**
Balkontür-Sicherung durch eine in der Türleibung
bzw. an der Hauswand verdübelte Konstruktion

Höhe 1,10m
Ober- und Untergurt 6/6 cm
senkrechten Verbretterung:
  Brettdicke 22mm
  Brettbreite 8 cm
  Brettabstand max. 10 cm

herstellen, anbringen und nach Fertigstellung der
Balkonumwehrung ausbauen,
oder gleichwertig.

Die Balkontürsicherungen sind so herzustellen, daß bei
eventuellen
Wä.dä.arbeiten der Fassade diese weiter zu verwenden
sind.
Der Mindestabstand von 10 cm zur Laibung ist
einzuhalten.
Die entstandenen Schäden an der Fassade fachgerecht
beseitigen.
Als weitere Maßnahme für die Dauer der Arbeiten sind
die
Balkontürgriffe zu demontieren. Die Balkontürgriffe
sind
vorzuhalten und nach Abschluss der Arbeiten wieder zu
montieren.
Menge: 6,000 St

**2.1.30 Einzelfundamente herstellen**
Einzelfundamente nach statischer Vorgabe, bis 1,50 m
Gründungstiefe aus C25/30
inkl. Bewehrung herstellen. Anschluss an die
angrenzende Bauteile über eine
Bewegungsfuge mittels Polystyroldämmung d = 2 cm.

Einschließlich aller Erdarbeiten und der Entsorgung des
Aushubmaterials.
Menge: 4,000 St.

**2.1.40 Balkongeländer demontieren, Bürgerstr. 1**
Vorhandene Balkongeländer, aus einer Metallkontruktion
mit Brüstungen aus  Kunsttoffpaneelen vollständig
demontieren und entsorgen, inkl. Sicherungsmaßnahmen.
Die Verankerungen am Bauwerk, Wand und Balkonplatte,
sind mind. 5 cm tief vorsichtig auszustemmen.
Menge: 18,000 m

**2.1.50 Prüfung der vorhandenen Baukonstruktion**
Vor Fertigung der Balkone und der zugehörigen Konsolen
ist die vorhandene Baukonstruktion auf Übereinstimmung
mit den geprüften statischen Berechnungen und
insbesondere auf Übereinstimmung mit den angenommenen
Baustoffgüten u.a. zu prüfen. Das Prüfergebnis ist zu
dokumentieren und dem Prüfingenieur vor der ersten
Baustellenkontrolle zur Freigabe vorzulegen. Alle
Befestigungen der Konsolauflager sind mit dem
Fachberater des Dübelherstellers durch Ausziehversuche
gemeß entsprechender Zulassung zu prüfen und zu
dokumenteren. Das Prüfergebis ist vor Monatge der
Balkone dem Prüfingenieur zur Freigabe vorzulegen
Die geprüfte Dokumentation ist der abschließenden
Bescheinigung der Standsicherheit hinzuzufügen.
Menge: 1,000 PSCH

**2.1.60 Streifenfundament**
*** Bedarfsposition ohne GB
Streifenfundament, Ausführung wie vor
jedoch Abmessung ca. ~ 2,50m x 0,5m x 1,5 m
Menge: 2,000 St

**2.1.70 Einzelbalkon in rechteckiger Grundform**
Einzelbalkon in rechteckiger Grundform in den
Balkonrahmenabmessungen
ca. 4000 mm x 2500 mm,

Balkonplattform: Geschweißte Rahmenkonstruktion aus
Aluminium-Mehrkammerprofilen, mit integriertem Trag-
und Rinnenprofil
darauf montierte Querträgerprofile, mit
EPDM-Tittschalldämmung, zur Auflage von
armierten Werksteinplatten
Die  erforderlichen  Querschnitte  und
Materialkennwerte  sind  gemäß  mitzulieferndem
objektbezogenem  Standsicherheitsnachweis  zu
dimensionieren.  Die  auf  Gehrung abgelängten
Randträger sind in den Ecken zu verschweißen und zu
schleifen.

Balkonuntersicht: unterseitige Verblendung der
Balkonplattform mit
Aluminiumblech in RAL 9016 weiß.

Balkonentwässerung: ACHTUNG BARRiEREFREI! Die
Entwässerung  erfolgt  durch  das  im  erforderlichen
Gefälle  montierte Aluminiumauffangblech  des
Balkonunterbodens.  Anfallendes  Niederschlags-  und
Reinigungswasser wird über die Fugen des Bodenbelages,
das Aluminiumauffangblech und die Entwässerungsrinne in
ein pulverbeschichtetes Aluminium-Fallrohr, DN 50, in
Güte undFarbe  wie  die  Rahmenkonstruktion,
abgeleitet.  Das  Fallrohr  ist  bis  OK-Gelände  zu
führeneinschließlich 87-Grad Bogen als Speier (Länge
ca. 250 mm).

Wandanschluss: Schmutzabweisender Wandanschluss /
Fassadenanschluss nach DIN 18542 -
Schlagregendichtigkeit Beanspruchungsgruppe 1

Die Fassade wird zuvor  mit einem WDVS, 16 cm
Dämmstärke, bekleidet.

Der  Wandanschluss  der  Balkonanlage  zur  Fassade
ist  mit  einem  systemzugehörigen Wandanschlussprofil
mit  integriertem  Kompriband  sowie  zusätzlich
transparentem  Silikon herzustellen.  Das
Wandanschlussprofil ist nach RAL pulverlackbeschichtet
entsprechend der  Balkonrahmenfarbe  zu  liefern  und
auf  dem  fassadenseitigen  Balkonrahmenprofil fest
einzubauen.

Balkonboden:
Der Balkonoberboden besteht aus edelstahlarmierten
Betonwerksteinplatten ca. 400 x 400 x 40 mm.
Die Rutschfestigkeitsklasse ist gemäß aktueller
DIN-Anforderung, mind. R10, auszuführen.
Die  Betonwerksteinplatten  sind  trittschallentkoppelt
 auf  Aluminiumtragprofilen mit gleichmäßigem
Fugenabstand aufzulagern. Farbton nach Abstimmung mit
der Bauleitung

Der Anschluss an die Balkontür erfolgt schwellenfrei
(max. 2 cm Schwelle). Vor der Balkontür ist eine
Entwässerungsrinne in ausreichender Dimensionierung
anzuordnen, und das Aluminiumauffangblech bzw. über die
integerierte Entwässerungsrinne der Balkonplatte zu
entwässern. Die Entwässerungsrinne muss begehbar und
zur Rollstuhlnutzung geeignet sein. Die
Werksteinplatten sind an die Entwässerungsrinne
anzuschließen und höhengleich anzudeken.

Abstützung:
Die  Balkonplattform  wird  wand-  und  stirnseitig
mittels  Stützen  aus  Aluminiumquadratrohr,
entsprechend der Systemstatik, aufgenommen.
Die Balkonplattform wird mittels, in den Ecken
eingeschweißten,
Stützenaufnahmen aus Aluminiumquadratrohr
aufgeständert.
An  der  Balkonplattform  befestigte  Stützenverbinder
dienen  der  Stützenaufnahme. Die Balkonstützen werden
mit Stützfüßen und Edelstahl-Gewindestangen verankert.

Konsolen, Wandauflager, Wandanker:
Die Konsolen bzw. Wandauflager / Wandanker sind gemäß
mitzulieferndem objektbezogenem
Standsicherheitsnachweis zu dimensionieren,
herzustellen, zu liefern und zu montieren.
Geländer: Dreiseitig, bestehend aus Geländerpfosten aus
Alu-Rechtrohr,
Alu-Handlauf als strangepresstes Aluminiumprofil und
Geländerfüllung aus Verbundsicherheits-Glas, mit  einer
mattweißen Folie aus Polyvinyl-Butyral. Das Glas wird
mittels zugelassener PVC-Inlett-Profile4-seitig in die
Nuten der Alu-Einfassleisten der Geländerkonstruktion
eingepasst. Die Ausführung von VSG als
Geländerbrüstungsfüllung erfolgt entsprechend der DIN
18008 Bemessungs-  u.  Konstruktionsregeln,
insbesondere  Teil  4  Zusatzanforderungen  an
absturzsichernde  Verglasungen,  wobei  die
Scheibengrößen  grundsätzlich  lt.  den  darin
enthaltenen  statischen  Bemessungswerten  der
"Linienförmig  gelagerten  Verglasungen  mit bereits
nachgewiesener Stoßsicherheit" zur Ausführung kommen.
Eine  entsprechende  Dokumentation  ist  den
einzureichenden  Unterlagen  zum
Standsicherheitsnachweis hinzuzufügen.
ACHTUNG BARRiEREFREI: Ein  mind. 1,00 m breites Feld /
Element der Balkonbrüstung, ist ab einer Höhe von 60 cm
aus klarglas herzustellen! Die Anordnung erfolgt auf
Grundlage der Baugenehemigungspläne bzw. nach Angabe
der Bauleitung

Geländerhöhe: mind. 1.000 mm bei Absturzhöhen bis 12m
  mind. 1.100 mm bei Absturzhöhen > 12m
Alle sichtbaren Metallteile
(außer Edelstahl) pulverbeschichtet nach RAL.
Befestigungsteile: Sämtliche für die Balkonanlage
verwendeten
Befestigungsteile wie Schrauben, Nieten etc. aus
Edelstahl.
Alle sichtbaren Befestigungsmittel, Endstücke etc. sind
mit Kappen und Deckeln im Farbton der Balkonprofile
abzudecken.
Farbgebung: Alle Aluminiumteile entfetten, chromatieren
und mit einer
witterungsbeständigen Pulverbeschichtung nach
RAL-Farbkarte versehen.
Leistungsumfang: Aufmaß, Lieferung und Montage.
Menge: 3,000 St

**2.1.80 Seitenblende als Sichtschutz 2500 x 1000 mm**
*** Bedarfsposition mit GB
Seitenblende bzw. Sichtschutz als
Aluminiumrahmenkonstruktion, Füllung aus VSG matte
Folie.
Der Sichtschutz auf den seitlichen Handlauf aufgesetzen
und an den seitlichen Stützen befestigen.
Alle Aluminiumteile chromatieren, entfetten und mit
einer witterungsbeständigen Pulverlackbeschichtung
versehen.
Menge: 3,000 St

**2.1.90 Balkongeländer Aluminium**
Geländer für Balkone mit Kragplatte mit  Einzel-
Abmessungen (vor den Dämmarbeiten) ca.:

4,00 m + 2,00 m  Abwicklung

Die Fassade wird nach Demontage der alten
Balkongeländer mit einem WDVS, 16 cm Dämmstärke,
bekleidet.

Bestehend aus:
Balkongeländerkonstruktion, gem. Statik, 1,0 m
Brüstungshöhe umlaufend aus Aluminium-Rechteckrohr,
pulverbeschichtet, mit Handlauff.
Der Rechteck-Handlauf wird an der Oberseite der
Geländerpfosten befestigt.
Ausführung:.Aluminium- pulbverbeschichtet
100 mm unterhalb des Handlaufes ist ein Rechteckrohr
zur Abstützung der Balkonkästen durch die dafür
notwendigen Bohrungen in den Pfosten einzuziehen und
fachgerecht festzusetzen.

50 mm unterhalb des Rohres beginnt auf der Innnenseite
des Geländers die Füllung.
Die Füllungen der Geländer sind zweiseitig (oben,
unten) und jeweils an den Abschlüssen zur Wand hin
gerahmt mit Alu-Einfassleisten, pulverbeschichtet und
enden an den Unterkanten der Balkonplatten.

Füllungen aus linienförmig gelagerten VSG-Glas  2x6mm
(2-seitig eingefasst und gelagert) mit  innenligender
Folie gem. TRAV. inkl. Glashalterungen.
Die Gläser sind hinter den Pfosten zu stoßen und dürfen
eine Länge von 1,00m nicht überschreiten und werden
nach Herstellervorschrift befestigt. Die Glasbemessung
erfolgt unter Einhaltung der TRAV (Technische Regeln
absturzsichernde Verglasung) und ist im EP enthalten.

Farbton Geländer RAL nach Angabe des AG
Farbton Glasfüllung: Milchglas RAL nach Angabe des  AG.

Befestigung mittels Aluminium-Gussfüße unterhalb der
Balkonplatte und setilich an der neuen WDVS Fassade.

Die Abstände der Pfosten betragen max. 1,00m.

Balkongeländer liefern und in die neue Wärmedämmung
mittels geeigneten WDVS Spezialdübeln und einer
geeigneten WDVS Universal-Montageplatte, Fabrikat
Brillux o. gleichwertig, montieren inkl. Nachweis der
Statik und Befestigung.
Farbe RAL nach Wahl des AG.
Leiferung und Montage komplett, einschließ
Eckausbildungen und erforderlicher Nebenarbeiten, in
fix und fertiger Leistung.
Menge: 18,000 m

**2.1.100 Blumenkastenhalter**
*** Bedarfsposition mit GB
Blumenkastenhalter  ca. 1000 mm,
Aluminium-Blumenkastenwanne zum Einsetzen von
handelsüblichen Blumenkästen, pulverbeschichtet,
passend zur Geländerkonstruktion fertigen, liefern und
montieren.
Menge: 12,000 St

#### Abschnitt 2.2 Stundenlohnarbeiten

**2.2.10 Helferstunden**
Stundenarbeiten, auf Anordnung der Bauleitung,
für unvorhersehbare Arbeiten zum Nachweis.
Die Arbeitsnachweise sind der Bauleitung innerhalb von
2 Werktagen zur Anerkennung vorzulegen; verspätet
vorgelegte Nachweise werden nicht anerkannt.

hier: Helferstunden
Menge: 20,000 Std

**2.2.20 Facharbeiterstunden**
Stundenarbeiten, auf Anordnung der Bauleitung,
für unvorhersehbare Arbeiten zum Nachweis.
Die Arbeitsnachweise sind der Bauleitung innerhalb von
2 Werktagen zur Anerkennung vorzulegen; verspätet
vorgelegte Nachweise werden nicht anerkannt.

hier: Facharbeiterstunden
Menge: 20,000 Std

USt %: 19,00
